# Kloster Gransee
Angebotsaufforderung (GAEB 90, DA83)
DV-Nummer: GRAN
Währung: EUR
Auftraggeber: Amt Gransee u. Gemeinden, Der Amtsdirektor, Fachbereich I,

## BESCHRIFTUNGEN / KENNZEICHNUNGEN
Datum: 11.03.26

### Titel 00 Vorbemerkungen

*Hinweis*
Denkmalrechtliche Aspekte

Das gesamte Grundstück  (Schule mit Anbau, Garten- u.
Hofflächen sowie der Klausurflügel) unterliegen dem
Denkmalschutz bzw. bodendenkmalpflegerischer
Vorschriften und sind im Bereich des Bodendenkmals Nr.
70251 verankert.
Durch den Auftraggeber wird eine restauratorische und
archäologische Begleitung sowie Dokumentation aller
Arbeiten beauftragt.

Sollten im Rahmen der nachfolgend beschriebenen
Leistungsumsetzung Hinweise auf archäologische
Artefakte* bestehen, sind die Arbeiten einzustellen und
der, durch den AG benannte Grabungsleiter bzw. der
baubegleitende Restaurator ist zu informieren.
*z.B.: Bodenverfärbungen, untypische
Materialfeststellungen im Erdreich bzw. in
aufzunehmenden Bauteilen, Gesteins- und
Mauerwerkselemente ohne Zusammenhang zum zu
bearbeitenden Bauwerk, alte, verdeckte Farbfassungen
an Wänden und Decken usw.
Die entdeckten Artefakte sind bis zum Ablauf einer
Woche nach der Anzeige in unveränderter Weise zu
belassen und in geeigneter Weise zu schützen.

Die gleiche Verfahrensweise gilt bei den handwerklichen
Arbeiten im Klausurflügel (KF) wenn über die vorhandene
restauratorische Aufnahme hinaus, weitere Befundstellen
freigelegt werden.

Das auf der Baustelle eingesetzte Personal ist
nachweislich zu dieser Situation, vor dem Einsatz auf
der Baustelle zu unterweisen (sh. Baugenehmigung). Die
entsprechenden Nachweise sind auf der Baustelle, über
die gesamte eigene Leistungszeit vorzuhalten.

Aus diesen Maßnahmen können sich Unwägbarkeiten im
Arbeitsablauf ergeben und sind in der Preisgestaltung
zu berücksichtigen.
Bei länger anhaltenden Arbeitsunterbrechungen (über 8
Stunden) sind die vor Ort befindlichen Mitarbeiter
umzusetzen.

Allgemein

Es wird darauf hingewiesen, dass das Bauvorhaben mit
der Bauleitung vor Angebotsabgabe in Augenschein zu
nehmen ist.
Termine können unter 0152 29287423 (Herr Heise)
vereinbart werden.

Einwände aus der allgemeinen Lage, der Zugänglichkeit,
der Lage und Erreichbarkeit der Baumedien (Strom /
Wasser) oder sonstiger örtlicher Gegebenheiten werden
nach Angebotsabgabe nicht akzeptiert sondern sind in
den angebotenen Preisen zu berücksichtigen.

GEBÄUDEANGABEN

SCHULE Bestand
Grundfläche : ca. 20,6 x 14,3 m
Geschosse:  KG, EG, 1. u. 2.OG, Dachraum
Raumhöhen: ca. 2,6 - 3,8  m
OKG - OK First ca. 16,5 m

ANBAU (Neubau)
Grundfläche : ca. 20,6 x 8,15 m
Geschosse:  KG, EG, OG
Raumhöhen: ca. 2,6 - 3,5 m
OKG - OK First ca. 9,1 m

KLOSTERFLÜGEL  (KF)
Grundfläche : ca. 31,5 x 13,4 m
Geschosse:  (KG), EG, OG/Dachraum
Raumhöhen: ca. 2,5 - 4,65 m
OKG - OK First ca. 13,6 m
OKG - OK Giebel ca. 15,5 m

Die Baustelle befindet sich am Rande eines Wohngebiets
und beinhaltet das alte Schulgebäude und das Gelände
des Klosterflügels in Gransee.

Sollten im Rahmen der Leistungsumsetzung Situationen
festgestellt werden, die eine örtliche Anpassung der
Planungsfestlegungen / Leistungspositionen zur
Umsetzung der anerkannten Regeln der der Technik  und
den geltenden Normen, notwendig machen, ist es Sache
des Auftragnehmers diese Bestimmungen umzusetzen.
Architekt und Bauleitung sind zu informieren.

Sollten dieser Ausschreibung Architekten- oder
Statikpläne beiliegen, handelt es sich nur um Vorabzüge
sie dienen nur der Verdeutlichung des
Ausschreibungstextes. Diese Pläne sind noch keine
Ausführungspläne!

Baugenehmigung
Die Baugenehmigung liegt 1x in Papier auf der Baustelle
vor. Im Auftragsfall erhält der Bieter ein
elektronisches Exemplar der Baugenehmigung.
Der Auftragnehmer verpflichtet sich, seine, auf der
Baustelle zum Einsatz kommenden Mitarbeiter über die
entsprechenden Auflagen und Hinweisen aus dieser
Genehmigung zu belehren.

*Hinweis*
Alle in den nachfolgenden Vorbemerkungen aufgeführten
Leistungen sind in die entsprechenden Einheitspreise
als Kosten mit einzukalkulieren; eine gesonderte
Vergütung ist nicht vereinbart.

Die ausgeschriebenen Leistungen verstehen sich jeweils
als komplett fertige und fachgerechte Leistung inkl.
aller Befestigungsmittel, Kleinteile und
Anarbeitungsaufwand an begrenzende oder durchdringende
Bauteile. Entstehende Kosten sind in die Einheitspreise
einzukalkulieren.

Dargestellte Alternativpositionen gelten, wenn nichts
anderes benannt, als Alternative zur unmittelbar davor
befindlichen Haupt- od. Bedarfsposition.

Die Bauarbeiten sind ggf. in zeitlichen Abschnitten
auszuführen.

Im Besonderen ist auf die Einhaltung der UVV und der
Immisonsschutzgesetze / der Stadtordnung Gransee zu
achten. Zusätzliche Anweisungen der Bauleitung im Sinne
dieser Vorschriften sind unverzüglich umzusetzen.
Mehrkosten können hierraus nicht geltend gemacht
werden.

Das Tragen der persönlichen Schuztausrüstung
(Arbeitskleidung, Schutzhelm, Sicherheitsschuhe S3
usw.) ist vereinbart und vollständig umzusetzen.
Auf der KOMPLETTEN Baustelle herrscht RAUCHVERBOT.

Bei allen staubverursachenden Arbeiten (z.B.
Abbrucharbeiten, Schneidarbeiten mit der Flex usw.) ist
ein, für die jeweils entstehenden Stäube ausgelegter
Atemschutz zu tragen.

Es wird darauf hingewiesen, dass der Schutz der
vorhandenen Bausubstanz mit den üblichen Mitteln
(Hartfaser, Folien, Vlies usw.) Sache des AN ist und
nicht gesondert vergütet wird.

Vor Beginn der Arbeiten ist für alle Leistungen eine
Gefährdungsbeurteilung zu erstellen, aus der die
notwendigen Sicherheitsmaßnahmen erkennbar sind und an
den Bauherren oder seinen Beauftragten zu übergeben.

Vor Beginn der Arbeiten hat sich der Auftragnehmer über
den Verlauf von Leitungen, Kabeln usw. (unter- und
überirdisch) zu informieren. Notwendige Umlegungen sind
rechtzeitig vom Auftragnehmer bei der Bauleitung zu
beantragen.
Baustellen- und endgültige Anschlüsse müssen
grundsätzlich zugänglich bleiben und geschützt werden.
Im Zweifel ist vom Auftragnehmer an den Auftraggeber
ein Hinweis zu geben, erforderlichenfalls ist eine
Festlegung zu treffen.

Werden durch die Bauleistungen Rechte Dritter -
insbesondere von Nachbarn - für die Dauer der
Bauarbeiten oder vorübergehend und kurzfristig
beeinträchtigt, ist der Bauherr oder die Bauleitung
unverzüglich zu informieren. Das gilt auch im Zweifel
über das Vorliegen von Rechten oder bei zu vermutenden
Beeinträchtigungen bzw. bei Beschädigung vorhandener
Bauwerke oder Bauteile.

Der Auftragnehmer ist verpflichtet, die erforderlichen
Maßnahmen zum Schutz vor Winterschäden zu treffen. Dazu
gehört auch die ggf. erforderliche Kontrolle der
eigenen Arbeitsplätze und vorhandener Leitungen sowie
der Schutz von Messeinrichtungen unabhängig von deren
Rechtsträgerschaft.

DOKUMENTATION VOR BAUBEGINN
Spätestens 3 Wochen nach Auftragserteilung sind der
Bauleitung des Bauherren alle Zulassungen und
Einbauanleitungen für Sonderbauteile oder
sicherheitsrelevante Bauteile bzw. Anlagen und
Materialien zu übergeben.
Dazu zählen u.a.
- Bauteile / Baumaterialien zum Rauch- und Brandschutz
- Bauteile / Baumaterialien zum Feuchtigkeitsschutz
- Bauteile / Baumaterialien zum Schallschutz
- wartungspflichtige Bauteile und Anlagen
- Nachweis der erfolgreichen Prüfung der
"Vogelschutzmarkierungen" durch ein unabhängiges
Institut bzw. Einrichtung im WIN-Prüfverfahren
 - max. 10% Anflüge in Kombination mit Isolierglas,
 - Kategorie A, hochwirksam

WERKPLANUNG
Durch den Auftragnehmer sind für die Kennzeichnungen
und Beschriftungen Werkplanungen anzufertigen. In
diesen sind die zur Verwendung kommenden Materialien,
Herstellungsverfahren und die umzusetzenden
Kennzeichnungen und Beschriftungen mit den
entsprechenden Farben und Maßen darzustellen. Die
Werkpläne sind dem bauherren und den Architekten
rechtzeitig zur Bestätigung vorzulegen. Die durch
Bauherren und Architekten festgelegten Anpassungen sind
in den Werkplänen umzusetzen und diese dann erneut zur
Freigabe vorzulegen. Erst die freigegebenen Werkpläne
werden Grundlage der Materialbeschaffung und Umsetzung
der Kennzeichnungen und Beschriftungen.
Für diesen Prozess sind mindestens 8 Wochen
einzuplanen.

DOKUMENTATION NACH BAUENDE
Im Rahmen der Schlussabnahme ist eine
Gesamtdokumentation 1x in Papier / 1x digital über die
durchgeführten Arbeiten zu übergeben.
Der Inhalt umfasst mindestens:
- Die Fachbauleitererklärungen zur Einhaltung aller
gesetzlichen Vorschriften, anerkannten Regeln der
Technik und DIN-Normen für die jeweiligen Gewerke.
- Die Gewährleistungsurkunden für Materialgarantien der
Hersteller.
- Die Sicherheitsdatenblätter aller eingesetzten
Materialien.
- Ggf. Wartungsvorschriften für bestimmte Produkte zur
Wahrung der Gewährleistungsansprüche.

*Hinweis*
Für die Kennzeichnungen und Beschriftungen sind
Langlebige sowie farb- und lichtechte Produkte zu
verwenden.
Die Klebeflächen der Kennzeichnungen und Beschriftungen
müssen auf den jeweiligen Untergrund (Glas, Metall,
Lack, Dispersionsfarbe usw.) angepasst sein.
Der Nachweis der Produkteigenschaften ist mit der
Dokumentation vor Baubeginn zu erbringen.

Alle mit den Kennzeichnungen und Beschriftungen zu
belegenden Flächen sind vor Beginn der
Aplizierungsarbeiten komplett zu reinigen um eine
umfangreiche Haftung zu gewährleisten.
Sollten im Rahmen der Aplizierung Rückstände der
Trägerfolien auf den Flächen verbleiben, sind dies
rückstandsfrei zu entfernen.
Bei der Arbeit mit Flüssigkeiten ist der jeweilige
Boden mit Malervlies UND PE-Folie abzudecken / zu
schützen.

Alle Applikationen haben, entsprechend der
architektonischen Vorgaben (Maße, Fluchten und Lagen)
in Lot und Waage zu erfolgen.

Alle Applikationen der Kontraststreifen und
Vogelschutzmarkierungen sind immer zentriert auf den
jeweiligen Glasflächen aufzusetzen, d.h. diese heben
den gleichen Randabstand zu den jeweiligen Rahmen.

*Hinweis*
Rechnungsstellung, gilt für alle Gewerke!

1.  Die Rechnungsstellung hat dem Baufortschritt
(ohneVorgriff) angepasst und kumulativ zu erfolgen.

2.  Der Abstand der Rechnungsstellung beträgt minimal 4
Kalenderwochen.

3.  Grundlage für die Rechnungsstellung ist das ZUVOR
mit der Bauleitung vor Ort geprüfte Aufmaß.
3.1  Das Aufmaß ist positionsweise zu erstellen.
3.2  Der Termin zur Aufmaßprüfung ist min. 5 Werktage
zuvor mit der Bauleitung zu vereinbaren.
3.3  Die positionsweisen Aufmaßblätter sind (nach
Prüfung u. Abzeichnung durch die Bauleitung)
fortzuschreiben und verbleiben im Original, bis zur
Übergabe mit der Schlussrechnung, beim AN.
3.4  Die Aufmaßblätter sind in der jeweiligen
Abrechnungsposition mit einer fortlaufenden
Nummerierung zu versehen.
3.5  Bei Notwendigkeit sind die Aufmaßblätter mit
Anlagen (z.B. Aufmaßskizzen) zu versehen.

4.  Zu den Zwischenrechnungen werden nur die jeweils
letzten (abgezeichneten) Aufmaßblätter der sich
verändernden Abrechnungsposition als Kopie beigelegt.

5.  Die Rechnung ist mit allen vertragsrelevanten Zu-
u. Abschlägen aufzustellen und unter Berücksichtigung
der geleisteten Zwischenzahlungen mit dem jeweiligen
Einzelzahlbetrag abzuschließen.

6.  Übergabe der Rechnung an die Bauleitung:
 1x Original
 2x Kopie
 2x Anlagen (Aufmaße sh. 4.)

### Titel 01 Kennzeichnungen

**01.01 BT A+B Kontraststreifen Innenbereich**
Liefern und montieren von Kontraststreifen auf
raumhohen Glasflächen und Glastüren im Innenbereich
(VSG / ESG).
bestehend aus
- einzelnen aufgeklebten Punkten als Gesamtstreifen aus
3 Linien  (keine flächigen Folienverklebungen!)
- Punktdurchmesser 15 mm
- Farbe 1  beidseitig Schwarz, RAL9011
- Farbe 2  beidseitig Weiß, RAL9010
- Anordnung der Punkte abwechselnd, Achsabstand 45 mm
- Gesamtbreite des 3-reihigen Steifens 105 mm

Montagebeispiel:
Menge: 77,000 m

**01.02 BT B Kontraststreifen Außenbereich**
Liefern und montieren von Kontraststreifen auf
raumhohen Glasflächen und Glastüren im Außenbereich /
an Außentürflächen (ESG / VSG als isolierverglasung),
sonst wie in der Vorpositionen beschrieben
Menge: 20,000 m

**01.03 BT B Vogelschutzmarkierungen Erkerflächen**
Liefern und montieren von Vogelschutz- /
Anflugschutzmarkierungen auf raumhohen
Fassadenverglasungen (ESG / VSG als Isolierverglasung).
bestehend aus
- einzelnen aufgeklebten Punkten als Gesamtflächen
  (keine flächigen Folienverklebungen!)
- Punktdurchmesser 9 mm
- Farbe nach Außen einseitig metallisch reflektierend
- Farbe nach Innen einseitig schwarz, lichtabsorbierend
- Anordnung der Punkte Achsabstand 90 mm

Markierung muß von einem unabhängigen Institut bzw.
Einrichtung im WIN-Prüfverfahren geprüft sein,
- max. 10% Anflüge in Kombination mit Isolierglas,
- Kategorie A, hochwirksam
Markierung aus einzelnen Punkten, keine vollflächige
Folienverklebung der Glasfläche
Menge: 49,000 m2

**01.04 BT A Vogelschutzmarkierungen gotische Elemente Ost 1,2x3,9**
Liefern und montieren von Vogelschutz- /
Anflugschutzmarkierungen auf raumhohen
Fassadenverglasungen / Fenstern und Türen (ESG / VSG
als Einfachverglasung)
sonst wie in Pos. 26.01.03 beschrieben,
jedoch Applikation auf Elementen mit Gotischen Bögen.

Elementemaße:
maximale Breite ca. 1.200 mm
maximale Höhe ca. 3.920 mm

2x Festverglasung
Menge: 2,000 Stck

**01.05 BT A Vogelschutzmarkierungen gotische Elemente Ost 1,2x3,95**
Liefern und montieren von Vogelschutz- /
Anflugschutzmarkierungen auf raumhohen
Fassadenverglasungen / Fenstern und Türen (ESG / VSG
als Einfachverglasung)
sonst wie in Pos. 26.01.03 beschrieben,
jedoch Applikation auf Elementen mit Gotischen Bögen.

Elementemaße:
maximale Breite ca. 1.200 mm
maximale Höhe ca. 3.940 mm

1x Tür
Außenansicht  Innenansicht
Menge: 1,000 Stck

**01.06 BT A Vogelschutzmarkierungen gotische Elemente West 1,5x3,7**
Liefern und montieren von Vogelschutz- /
Anflugschutzmarkierungen auf raumhohen
Fassadenverglasungen / Fenstern und Türen (ESG / VSG
als Einfachverglasung)
sonst wie in Pos. 26.01.03 beschrieben,
jedoch Applikation auf Elementen mit Gotischen Bögen.

Elementemaße:
maximale Breite ca. 1.530 mm
maximale Höhe ca. 3.720 mm

7x Festverglasung
Menge: 7,000 Stck

**01.07 BT A Vogelschutzmarkierungen gotische Elemente West 2,6x4,2**
Liefern und montieren von Vogelschutz- /
Anflugschutzmarkierungen auf raumhohen
Fassadenverglasungen / Fenstern und Türen (ESG / VSG
als Einfachverglasung)
sonst wie in Pos. 26.01.03 beschrieben,
jedoch Applikation auf Elementen mit Gotischen Bögen.

Elementemaße:
maximale Breite ca. 2.620 mm
maximale Höhe ca. 4.200 mm

1x Türelement (Innenansicht)
Menge: 1,000 Stck

**01.08 BT A Vogelschutzmarkierungen gotische Elemente West 2,5x3,7**
Liefern und montieren von Vogelschutz- /
Anflugschutzmarkierungen auf raumhohen
Fassadenverglasungen / Fenstern und Türen (ESG / VSG
als Einfachverglasung)
sonst wie in Pos. 26.01.03 beschrieben,
jedoch Applikation auf Elementen mit Gotischen Bögen.

Elementemaße:
maximale Breite ca. 2.450 mm
maximale Höhe ca. 3.720 mm

1x Türelement (Innenansicht)
Menge: 1,000 Stck

**01.09 BT A Vogelschutzmarkierungen Elemente Ost 1,2x2,2**
Liefern und montieren von Vogelschutz- /
Anflugschutzmarkierungen auf raumhohen
Fassadenverglasungen / Fenstern und Türen (ESG / VSG
als Einfachverglasung)
sonst wie in Pos. 26.01.03 beschrieben,
jedoch Applikation auf Glastürelement.

Elementemaße:
maximale Breite ca. 1.240 mm
maximale Höhe ca. 2.250 mm

1x Türelement
Menge: 1,000 Stck

### Titel 02 Beschriftungen Türen

**02.01 Türbeschriftungen Folienschild**
Liefern und montieren von Beschriftungen auf
geschlossenen + lackierten oder voll verglasten
Türflächen.
bestehend aus
- bedruckter Folie
 - Folienschildgröße 105 x 195 mm
 - Folienschildfarbe Weiß (RAL 9010) matt
- Beschriftung Überschrift - Zeile 1
 - Schriftart  Source Sans Pro (Bold)
 - Schriftgröße ca 60 Pt
 - Schriftfarbe RAL 9011
- Beschriftung Text  - Zeile 2 bis 3
 - Schriftart  Source Sans Pro (Regular)
 - Schriftgröße ca 60 Ptt
 - Schriftfarbe RAL 9011

  Überschriften / Texte
2x  Fluchttreppe / Nur im Notfall verwenden
1x  Serverraum / Zutritt nur für Befugte
1x  Endarchiv / Zutritt nur für Befugte
1x  Hausanschluss / Zutritt nur für Befugte
1x  Haustechnik / Zutritt nur für Befugte
2x  Archiv / Zutritt nur für Befugte
1x  Übergang / zum Kloster
1x  Übergang / zum Klostergarten

Achtung: die genaue Lage der Folienschilder ist der
Planung zu entnehmen und in die Werkplanungen zu
übertragen.
Nach Freigabe der Werkplanungen werden die Maße der
jeweiligen Abstandsmaße festgeschrieben.

Beispiel:
Menge: 10,000 Stck

**02.02 Türbeschriftungen Folienbuchstaben**
Liefern und montieren von Beschriftungen auf
geschlossenen + lackierten oder voll verglasten
Türflächen.
bestehend aus
- Einzel-Folien
 (Buchstaben / Ziffern ausgeschnitten / ausgestanzt)

- Beschriftung
 - Schriftart  Source Sans Pro (Bold)
 - Schriftgröße ca 450 Pt
 - Schriftfarbe Weiß,  RAL 9010 (matt)

Beispiel:
Menge: 10,000 Stck

**02.03 Türkennzeichnungen Foliensymbole**
Liefern und montieren von Kennzeichnungen auf
geschlossenen + lackierten Türflächen.
bestehend aus
- Einzel-Folien
 (Piktogramme ausgeschnitten / ausgestanzt)

- Kennzeichnung
 - Art  Piktogramm
 - Größe / Höhe ca 105 mm
 - Schriftfarbe Schwarz RAL 9011  oder
  Weiss RAL 9010

Beispiele:
Menge: 6,000 Stck

### Titel 03 Beschriftungen Wand

**03.01 Wandbeschriftungen Schablonenschrift DG**
Liefern und montieren von Beschriftungen auf geputzten
und mit Dispersionsfarbe beschichteten Wänden.

die Beschriftung ist mittels ausgeschnittener /
ausgestanzter Schablonen und entsprechender Farbgebung
an den Wänden herzustellen

- Beschriftung Überschrift - Zeile 1
 -  Zeichenanzahl 2
 - Schriftart  Source Sans Pro (Bold)
 - Schriftgröße ca 450 Pt
 - Schriftfarbe Schwarz RAL 9011
- Begleitstrich  2 mm Stärke, ca. 360 mm Länge
- Beschriftung Text  - Zeile 2 bis 3
 - Zeichenanzahl  bis 10
 - Schriftart  Source Sans Pro (Regular)
 - Schriftgröße ca 97 Ptt
 - Schriftfarbe Schwarz RAL 9011
- Begleitstrich  2 mm Stärke, ca. 360 mm Länge

Beispiel:
Menge: 1,000 Stck

**03.02 Wandbeschriftungen Schablonenschrift OG**
Liefern und montieren von Beschriftungen auf geputzten
und mit Dispersionsfarbe beschichteten Wänden.

die Beschriftung ist mittels ausgeschnittener /
ausgestanzter Schablonen und entsprechender Farbgebung
an den Wänden herzustellen

- Beschriftung Überschrift - Zeile 1
 - Zeichenanzahl 2
 - Schriftart  Source Sans Pro (Bold)
 - Schriftgröße ca 450 Pt
 - Schriftfarbe Schwarz RAL 9011
- Begleitstrich  2 mm Stärke, ca. 360 mm Länge
- Beschriftung Text  - Zeile 2 bis 4
 - Zeichenanzahl bis 70
 - Schriftart  Source Sans Pro (Regular)
 - Schriftgröße ca 97 Ptt
 - Schriftfarbe Schwarz RAL 9011
- Begleitstrich  2 mm Stärke, ca. 360 mm Länge

Beispiel:
Menge: 1,000 Stck

**03.03 Wandbeschriftungen Schablonenschrift EG**
Liefern und montieren von Beschriftungen auf geputzten
und mit Dispersionsfarbe beschichteten Wänden.

die Beschriftung ist mittels ausgeschnittener /
ausgestanzter Schablonen und entsprechender Farbgebung
an den Wänden herzustellen

- Beschriftung Überschrift - Zeile 1
 - Zeichenanzahl 2
 - Schriftart  Source Sans Pro (Bold)
 - Schriftgröße ca 450 Pt
 - Schriftfarbe Schwarz RAL 9011
- Begleitstrich  2 mm Stärke, ca. 360 mm Länge
- Beschriftung Text  - Zeile 2 bis 5
 - Zeichenanzahl bis 90
 - Schriftart  Source Sans Pro (Regular)
 - Schriftgröße ca 97 Ptt
 - Schriftfarbe Schwarz RAL 9011
- Begleitstrich  2 mm Stärke, ca. 360 mm Länge

Beispiel:
Menge: 1,000 Stck

**03.04 Wandbeschriftungen Schablonenschrift UG**
Liefern und montieren von Beschriftungen auf geputzten
und mit Dispersionsfarbe beschichteten Wänden.

die Beschriftung ist mittels ausgeschnittener /
ausgestanzter Schablonen und entsprechender Farbgebung
an den Wänden herzustellen

- Beschriftung Überschrift - Zeile 1
 - Zeichenanzahl 2
 - Schriftart  Source Sans Pro (Bold)
 - Schriftgröße ca 450 Pt
 - Schriftfarbe Schwarz RAL 9011
- Begleitstrich  2 mm Stärke, ca. 360 mm Länge
- Beschriftung Text  - Zeile 2 bis 3
 - Zeichenanzahl bis 30
 - Schriftart  Source Sans Pro (Regular)
 - Schriftgröße ca 97 Ptt
 - Schriftfarbe Schwarz RAL 9011
- Begleitstrich  2 mm Stärke, ca. 360 mm Länge

Beispiel:
Menge: 1,000 Stck

**03.05 Übersichtsbeschriftungen Schablonenschrift**
Liefern und montieren von Beschriftungen auf geputzten
und mit Dispersionsfarbe beschichteten Wänden.

die Beschriftung ist mittels ausgeschnittener /
ausgestanzter Schablonen und entsprechender Farbgebung
an den Wänden herzustellen

- Beschriftung Überschrift - Zeile 1, 2, 6, 11
 - Zeichenanzahl bis 50
 - Schriftart  Source Sans Pro (Bold)
 - Schriftgröße ca 97 Pt
 - Schriftfarbe Schwarz RAL 9011 / Grau RAL 7042

- Beschriftung Text  - Zeile 1 bis 12
 - Zeichenanzahl bis 180
 - Schriftart  Source Sans Pro (Regular)
 - Schriftgröße ca 97 Ptt
 - Schriftfarbe Schwarz RAL 9011 / Grau RAL 7042

- Begleitstrich  5 Stck, 2 mm Stärke, ca. 680 mm
  Länge

Die Folie ist (sofern wiederverwendbar) nur 1x
herzustellen und dann 4x zu aplizieren.
Dabei ist das "aktive Geschoss mit schwarzen Buchstaben
zu versehen, die anderen Geschosse sind mit grauen
Buchstaben darzustellen

Abrechnung pro beschrifteter Fläche

Beispiel:
Menge: 3,000 Stck

### Titel 04 Sonstiges

**04.01 Rollrüstungen / Leitern BT A**
Aufstellung, Unterhaltung und Abbau von Rollgerüsten
und / oder Leitern für die eigenen Leistungen im
Innenbereich

Elementehöhen Bauteil A - Klosterflügel ab OKFF
 bis 4,35 m
Menge: 1,000 psch

**04.02 Rollrüstungen / Leitern BT B**
Aufstellung, Unterhaltung und Abbau von Rollgerüsten
und / oder Leitern für die eigenen Leistungen im
Innenbereich

Elementehöhen Bauteil B - alte Schule ab OKFF
 bis 3,65 m
Menge: 1,000 psch

**04.03 Zulage zur LV-Pos. 26.01.03 für Hubsteiger**
Zulage zur LV-Pos. 26.01.03 "Vogelschutzmarkierungen
Erkerflächen" für den Einsatz eines Hubsteigers, für
die eigenen Leistungen / die Aplikation der
Markierungen auf der Glas-Fassaden-Außenseite.

Erkerfassadenhöhe Bauteil B - alte Schule ab OKG
  bis 8,25 m
Menge: 1,000 psch

**04.04 Muster Kontraststreifen**
Herstellen von Mustern zu den Kontraststreifen.
Länge mind. 0,75 m
und Vorlage beim Bauherren zur endgültigen Freigabe
Menge: 3,000 Stck

**04.05 Muster Vogelschutzmarkierung**
Herstellen von Mustern zu den Vogelschutzmarkierungen.
Größe mind. 0,4 x 0,4 m
und Vorlage beim Bauherren zur endgültigen Freigabe
Menge: 3,000 Stck

**04.06 Kennzeichnung**
Rettungs- bzw. Brandschutzkennzeichnung nach VBG 125
als nachleuchtende Kunststoffschilder liefern und
montieren
Größe: 14,8 x 14,8 cm
Menge: 8,000 Stck

**04.07 Lohnstunden Facharbeiter**
Lohnstunden eines Facharbeiters für
von
der Bauleitung angeordnete Arbeiten.
Menge: 10,000 Std

**04.08 Lohnstunden Helfer**
Lohnstunden eines Helfers für von der
Bauleitung angeordnete Arbeiten.
Menge: 5,000 Std

USt %: 19,00
